# Mensa Anbau Dekan-Ernst-Grundschule
Angebotsaufforderung (GAEB DA XML 3.2, DA83)
Projekt: 24-040
Währung: EUR
Auftraggeber: Stadtverwaltung Grünstadt, -Bauamt-, Kreuzerweg 7, 67269 Grünstadt, Ansprechpartner Vilma Songailiene, Telefon Tel.: 06359/805-405, E-Mail Vilma.Songailiene@gruenstadt.de
Erstellt mit: GXML Toolbox V3.3 R20230829, iTWO_64 V24.0.454, 28.05.2026

## 24-040S_ LV Sanitär
Datum: 28.05.2026

*Hinweis: TECHNISCHE BAUBESCHREIBUNG*
410 Abwasser-, Wasser-, Gasanlagen

411 Abwasseranlagen

Die neuen Sanitärobjekte in WC-Räumen und der Küche werden über neue Grundleitungsinstallation entwässert. Das fetthaltige Abwasser wird über einen Fettabscheider dem vorhandenen Abwasserkanal zugefügt.
Alle Entwässerungsleitungen im Erdgeschoss sind in PP-Rohr vorgesehen. Strangentlüftungen und das komplette Regenwassernetz werden gegen Schwitzwasserbildung gedämmt.

412 Wasseranlagen

Das Trinkwassernetz ist auf Grund der Trinkwasserhygiene komplett zu ersetzen. Alle Objektanschlüsse sind in den Verteilleitungen eingeschliffen. Somit ist einer Stagnation des Trinkwassers vorgebeugt. Die Hygienische Spülung der Leitungen erfolgt über elektronische Waschtischarmaturen und Spüleinrichtungen.
Die Warmwasserbereitung wird als Zentralsystem mit einem Pufferspeicher (Heizungswasser) und eine Frischwasserstation vorgesehen.
Sämtliche Rohrleitungen sind in Edelstahl in Presstechnik vorgesehen.
Die Wärmedämmung erfolgt nach GEG. Durch Brandabschnitte sind zugelassene Brandschutzabschottungen vorgesehen.

### Bereich 1 Sanitärtechnik

*Hinweis: Ohne Erd- & Grabarbeiten*

#### Abschnitt 1.1 Demontage

**1.1.10 Trinkwasseranlage entleeren teilweise**
Vollständiges Entleeren eines Trinkwasserstranges einschließlich aller angeschlossenen Verbraucher unter Hinzulieferung aller erforderlichen Hilfsmittel und den Nebenleistungen

Netzvolumen: ca. 1000 Ltr.
Menge: 1,000 St
- 0,500, DIN276-1_08: 411; DIN276-4_09: 411
DIN276-1_08: 419

**1.1.20 Rohrleitung Formstück Befest. Armatur, incl Dämmung Stahl DN 20-32**
Demontage und Entsorgung der  Rohrleitung, einschl. der Form- und Verbindungsstücke, Befestigungen und Armaturen, aus Stahl,
Nenndurchmesser: DN20-32, im Bodenkanal, Tiefe 80cm
Menge: 10,000 m
DIN276_06: 419
DIN276-1_08: 419

#### Abschnitt 1.2 Temp. Dachentwässerung im Bauablauf

**1.2.10 Abwasserltg KG-Rohr DN 110**
Abwasserleitung aus KG-Rohr, DN 110, Verbindung mit Steckmuffe, einschl. Dichtringen, als temporäre Dachentwässerung von Dacheinlauf bis durch Fensteröffnung, einschl. Befestigungen mittels Rohrschellen, Stockschraube und Dübel 1 St. / je m Verlegelänge.
Menge: 10,000 m
DIN276-4_09: 411
Leistungsbereichkatalog: 044
DIN276-1_08: 411

**1.2.20 desgl. wie vor, jedoch als Bogen DN110**
Menge: 8,000 St
DIN276-4_09: 411
DIN276-1_08: 411

**1.2.30 desgl. wie vor, jedoch als T-Stück DN110**
Menge: 1,000 St
DIN276-4_09: 411
DIN276-1_08: 411

**1.2.40 Anschluß an bestehenden Dacheinlauf herstellen**
Anschluß an bestehende Dacheinlauf herstellen, einschl. Übergangsformteil, DN 110 in fertiger Arbeit.
Menge: 2,000 St
DIN276-4_09: 411
DIN276-1_08: 411

**1.2.50 Rohrdurchführung temp. Blindfenster**
Erstellen von Kreisausschnitt in der Holzplatte für die Durchführung des oben genannten Entwässerungsrohrs. Kein Lastabtrag auf das Fensterelement.
Menge: 1,000 St
DIN276-1_08: 411

**1.2.60 Demontage zuvor genannter temp. Entwässerung DN110**
Demontage zuvor genannter temp. Entwässerungsleitungen, einschl. aller Formteile und Befestigungen, Entsorgung der Materialien.
Menge: 10,000 m
DIN276-4_09: 411
DIN276-1_08: 411

#### Abschnitt 1.3 Abwasseranlagen Schmutzwasser und Regenwasser

**1.3.10 Hausabflusssystem DN50**
Hausabflusssystem  bestehend aus heißwasserbeständigen, schalldämmenden Rohren DN 50 mit Steckmuffe sowie Zubehör zur Verlegung als Abwasserleitungen für Schwerkraftentwässerung innerhalb von Gebäuden nach DIN EN 12056 und DIN 1986-100.
Geeignet für die Erdverlegung innerhalb und außerhalb der
Gebäudestruktur entsprechend DIN EN 12056, DIN EN 752, DIN 1986-100 sowie DIN EN 1610.
Mit Nachweis der Verwendbarkeit der Rohre und Formteile durch eine allgemeine bauaufsichtliche Zulassung des Deutschen Instituts für Bautechnik (DIBt, Berlin).
Abmessungen der Rohre und Formteile entsprechend DIN
EN 1451-1 sowie den Angaben in der allgemeinen bauaufsichtlichen Zulassung.
Systemkompatibilität zu HT- und KG-Rohrstecksystemen ohne Verwendung von zusätzlichen Übergangsstücken. Hausabflusssystem mit patentierter Stützbefestigung, Nachweis der schalldämmenden Eigenschaften des Systems auf Grundlage der VDI- Richtlinie 4100 (Schallschutz von Wohnungen - Kriterien für Planung und Beurteilung) bzw. DIN 4109 (Schallschutz im Hochbau) durch entsprechende Prüfberichte eines unabhängigen und anerkannten Prüfinstituts nach DIN EN 14366. Mit erhöhter UV-Beständigkeit für eine Lagerung im Freien von bis zu 2 Jahren.
Geprüft nach DIN EN 1451 mit Eiskristall-Kennzeichnung nach DIN EN 1451 und DIN EN 1411 für eine Verlegung bei Temperaturen auch unter -10 °C.
Werkstoff: Polypropylen (PP-MD), mineralverstärkt, halogenfrei
Baustoffklasse: DIN 4102-B2, normalentflammbar
Ringsteifigkeit: > 4 KN/m²
Dichtheit: bis 0,5 bar (auf Anforderung Prüfzeugnis
bis 1 bar)

Nennweite: DN 50
Menge: 15,000 m
DIN276-4_09: 411
DIN276-1_08: 411

**1.3.20 desgl. wie vor, jedoch DN75**
Menge: 12,000 m
DIN276-1_08: 411

**1.3.30 desgl. wie vor, jedoch DN110**
Menge: 30,000 m
DIN276-1_08: 411

**1.3.40 dsgl. wie vor, jedoch als Bogen DN50, aller Winkelgrade,**
Menge: 20,000 St
DIN276-4_09: 411
DIN276-1_08: 411

**1.3.50 dsgl. wie vor, jedoch als Bogen DN75, aller Winkelgrade,**
Menge: 15,000 St
DIN276-4_09: 411
DIN276-1_08: 411

**1.3.60 dsgl. wie vor, jedoch als Bogen DN110, aller Winkelgrade,**
Menge: 22,000 St
DIN276-4_09: 411
DIN276-1_08: 411

**1.3.70 dsgl. wie vor, jedoch als Abzweig DN50, aller Winkelgrade,**
dsgl. wie vor, jedoch als Abzweig DN50, aller
Winkelgrade, gleich und reduziert,
Menge: 4,000 St
DIN276-4_09: 411
DIN276-1_08: 411

**1.3.80 dsgl. wie vor, jedoch als Abzweig DN75, aller Winkelgrade,**
Menge: 4,000 St
DIN276-1_08: 411

**1.3.90 dsgl. wie vor, jedoch als Abzweig DN110, aller Winkelgrade,**
Menge: 3,000 St
DIN276-1_08: 411

**1.3.100 dsgl. wie vor, jedoch als Red.-Stück DN110**
Menge: 3,000 St
DIN276-4_09: 411
DIN276-1_08: 411

**1.3.110 dsgl. wie vor, jedoch als Enddeckel DN50**
Menge: 5,000 St
DIN276-4_09: 411
DIN276-1_08: 411

**1.3.120 dsgl. wie vor, jedoch als Enddeckel DN110**
Menge: 4,000 St
DIN276-4_09: 411
DIN276-1_08: 411

**1.3.130 desgl. wie vor, jedoch als Rohr für fetthaltiges Abwasser mit NBR-Dichtung, DN 50**
Menge: 5,000 m
DIN276-1_08: 411

**1.3.140 desgl. wie vor, jedoch als Rohr für fetthaltiges Abwasser mit NBR-Dichtung, DN 110**
Menge: 1,000 m
DIN276-1_08: 411

**1.3.150 desgl. wie vor, jedoch als Bogen für fetthaltiges Abwasser mit NBR-Dichtung, DN 50**
Menge: 5,000 St
DIN276-1_08: 411

**1.3.160 desgl. wie vor, jedoch als Abzweig für fetthaltiges Abwasser mit NBR-Dichtung, DN 50**
Menge: 1,000 St
DIN276-1_08: 411

**1.3.170 Rohrschelle Stahl verz L bis 1m DN50**
Rohraufhängung als Rohrschelle, aus verzinktem Stahl, für eine axiale Dehnungsaufnahme bis 20 mm, mit schalldämmenden Einlagen, Anforderungen entsprechend DIN 4109, Temperaturbereich - 40 bis 110 Grad C, Länge Aufhängung bis 1 m, Befestigung über Gewindestäbe an bauaufsichtlich zugelassenen Dübeln, einschl. Bohrarbeiten, Befestigungsuntergrund Beton, Rohr aus Stahl, DN 50.
Menge: 5,000 St
DIN276-1_08: 422; DIN276-4_09: 422
Leistungsbereichkatalog: 042
DIN276-1_08: 411

**1.3.180 desgl. wie vor, jedoch DN75**
desgl. wie vor, jedoch

Nennweite: DN75
Menge: 2,000 St
DIN276-1_08: 422; DIN276-4_09: 422
Leistungsbereichkatalog: 042
DIN276-1_08: 411

**1.3.190 desgl. wie vor, jedoch DN110**
desgl. wie vor, jedoch

Nennweite: DN110
Menge: 32,000 St
DIN276-1_08: 422; DIN276-4_09: 422
Leistungsbereichkatalog: 042
DIN276-1_08: 411

**1.3.200 Form-/Hohlprofilstahlkonstruktion Stahl verz**
Form-/Hohlprofilstahlkonstruktion, aus verzinktem Stahl, für Stütz-, Hänge-, Trag- und Sonderbefestigung, schallentkoppelt gelagert, der rechnerische Nachweis der Tragfähigkeit ist auf Verlangen vorzulegen.

Befestigung mit bauaufsichtlich zugelassenen Dübeln, einschl. Bohrarbeiten.
--- Voraussichtliche Menge: ???
Menge: 5,000 kg
DIN276-1_08: 411

**1.3.210 C-Profilschiene Stahl verz, zus. Befestigungsmaterial**
C-Profilschiene (Ankerschiene), aus verzinktem Stahl, für Stütz-, Hänge-, Trag- und Sonderbefestigung, der rechnerische Nachweis der Tragfähigkeit ist auf Verlangen vorzulegen.

Sämtliche für die Anlage notwendigen Befestigungen wie
Klemmschellen, Montagewinkel, Rohraufhängungen, Trägerk
lauen, Trägerklemmen, Trapezhänger usw. sind in den Einheitspreis einzukalkulieren.

Befestigung mit bauaufsichtlich zugelassenen Dübeln, einschl. Bohrarbeiten.
--- Voraussichtliche Menge: ???
Menge: 4,000 kg
DIN276-1_08: 411

**1.3.220 Anschluss Grundleitung herstellen Abwasserleitung DN160**
Anschluss am Grundleitungsstutzen herstellen, an vorh. Abwasserleitung, aus Kunststoff, DN 160, durch Muffenverbindung, einschl. Anschlussformstück
Menge: 9,000 St
Leistungsbereichkatalog: 044
DIN276-1_08: 411
DIN276_06: 411

**1.3.230 desgl. wie vor, jedoch für fetthaltiges Abwasser mit NBR-Dichtung, DN 110**
Menge: 2,000 St
DIN276-1_08: 411

**1.3.240 Flachdachdurchführung DN 100 mit Hut und Vogelschutz**
Flachdachdurchführung DN 100, 2-teilig:

- Pressdichtungsflansch nach DIN EN 1253, zur Schmutzwasser - Fallstrangentlüftung, bestehend aus: 1 x Durchführungsrohr mit Pressdichtungsflansch nach DIN EN 1253, Werkstoff 1.4301,
- Unterteil DN 100, Werkstoff 1.4301, Stutzenneigung 90° (senkr.) mit Pressdichtungsflansch nach DIN EN 1253, 1 x Wärmedämmhülse aus Steinwolle, alukaschiert,
- mit Hut und Vogelschutz
Menge: 2,000 St
DIN276-1_08: 411

**1.3.250 Bodenablauf Küche DN100, mit Glockengeruchsverschluss**
Bodenablauf DN 100 aus Edelstahl, Werkstoff 1.4301, Stutzenneigung 90°, geprüft gemäß DIN EN 1253, mit Klebeflansch, mit Bauzeitschutzdeckel
Abflussleistung 2,0 l/s
einschl. Aufsatzstück aus Edelstahl
Stutzendurchmesser  198 mm
Höhenverstellbarkeit  70-120 mm
mit umlaufendem besandeten Edelstahlflansch für die Dünnbettanbindung, Wassereinwirkungsklasse W3-I gemäß DIN 18534, Rahmen aus Edelstahl, Gitterrost aus Edelstahl, lose eingelegt, rutschhemmend, nicht Barfußbereich geeignet, Belastungsklasse L 15, mit  Kombi-Ring zur Sickerwasserableitung oder Abdichtung des Ringspaltes zwischen Aufsatzstück und Ablaufkörper
Menge: 1,000 St
DIN276-1_08: 411

**1.3.260 Einbau von Bauseitigem Bodenablauf Küche DN100 vorhandenen Grundkörper**
Menge: 1,000 St
DIN276-1_08: 411

#### Abschnitt 1.4 Bewässerung

**1.4.10 Austausch Zirkulations Pumpe**
Hocheffizienz-Nassläuferpumpe mit Edelstahlgehäuse
für Trinkwasseranwendungen und Permanentmagnetmotor
(ECM-Technologie) sowie integrierter elektronischer
Leistungsanpassung durch stufenlose Drehzahländerung.

Mit automatischer Anpassungsfunktion und automatischer
Nachtabsenkung sowie Anzeige der Leistungsaufnahme bzw.
des Förderstroms. Elektrischer Anschluss über Stecksystem.
Synchronmotor mit ECM-Technologie und hohem Wirkungsgrad,
hohem Anlaufmoment mit Blockierschutz und integriertem
Motorvollschutz. Trockenlaufschutz- und Anlauffunktion.
Wärmedämmschale im Lieferumfang enthalten.

Ausführungen/Funktionen/Eigenschaften:
• Hocheffizienz-EC-Permanentmagnetmotortechnologie
• Einzelpumpe mit Edelstahlgehäuse
• Förderfähig gem. Förderung „Heizungsoptimierung“
• Automatische Anpassungsfunktion mit selbstadaptierender Kennlinie
• Weitere Regelungs-/Einstellungsarten:
Proportionaldruckregelung, Konstantdruckregelung,
3 feste Drehzahlen
• Erfüllt die Anforderungen der EnEV Paragraph 14 Absatz 3
• Medientemperaturen +2 °C bis +110 °C
• Automatische Nachtabsenkung zur weiteren Energieeinsparung
• Integriertes LED-Display mit Anzeige der Leistungsaufnahme
oder des aktuellen Volumenstroms
• Wärmedämmschale gemäß EnEV
• Einfache elektrische Installation über Stecksystem
• Kompakte Bauform für beengte Platzverhältnisse

Fördermedium:
Fördermedium: Wasser
Medientemperaturbereich: 2 bis 110 °C
Medientemperatur bei Datenerfassung: 20 °C
Dichte: 998,2 kg/m³

Nennförderstrom: 1,94 m³/h
Nennförderhöhe: 3,28 m
Pumpenkopfausrichtung: 6H
Temperaturklasse: 110
Zulassungen: CE, VDE

Pumpengehäuse: Edelstahl
Werkstoff Pumpengehäuse: Edelstahlguss
Laufradwerkstoff: Verbundwerkstoff

Umgebungstemperatur: 0 bis 40 °C
Max. Betriebsdruck: 10 bar
Anschlusstyp: Gewindeanschluss
Anschlussgröße: 1 1/2"
Nenndruckstufe: PN 10
Einbaulänge: 180 mm

Minimale Leistungsaufnahme P1: 3 W
Leistungsaufnahme P1: 34 W
Netzfrequenz: 50 / 60 Hz
Bemessungsspannung: 1 x 230 V
Maximale Stromaufnahme: 0,04 bis 0,32 A
Schutzart: IPX4D
Isolationsklasse: F
Thermischer Schutz: elektronisch

Energieeffizienzindex (EEI): 0,17
Menge: 1,000 St
DIN276-1_08: 429

**1.4.20 DN 12 Trinkwasser-Edelstahlrohr DIN 17455,**
DN 12 Trinkwasser-Edelstahlrohr, DIN 17455, sowie DVGW Arbeitsblatt W 541, mit DVGW Prüfzeichen N 011, aus Edelstahl Nr. 1.4401, Rohrverbindungen und Formstücke mit Pressfittings, bzw. Flanschverbindungen,aus nichtrostendem Stahl, mit Schweiß und Dichtungsmaterial.
Menge: 80,000 m
DIN276-4_09: 412
DIN276-1_08: 412

**1.4.30 dsgl. wie vor, jedoch DN 15**
Menge: 60,000 m
DIN276-4_09: 412
DIN276-1_08: 412

**1.4.40 dsgl. wie vor, jedoch DN 20**
Menge: 25,000 m
DIN276-4_09: 412
DIN276-1_08: 412

**1.4.50 dsgl. wie vor, jedoch DN 25**
Menge: 40,000 m
DIN276-4_09: 412
DIN276-1_08: 412

**1.4.60 dsgl. wie vor, jedoch als Bogen aller Winkelgrade DN 15**
Menge: 25,000 St
DIN276-1_08: 412

**1.4.70 dsgl. wie vor, jedoch als Bogen aller Winkelgrade DN 20**
Menge: 15,000 St
DIN276-1_08: 412

**1.4.80 dsgl. wie vor, jedoch als Bogen aller Winkelgrade DN 25**
Menge: 25,000 St
DIN276-1_08: 412

**1.4.90 dsgl. wie vor, jedoch als T-Stück, mit / ohne Reduz. DN 12**
Menge: 5,000 St

**1.4.100 dsgl. wie vor, jedoch als T-Stück, mit / ohne Reduz. DN 15**
Menge: 9,000 St

**1.4.110 dsgl. wie vor, jedoch als T-Stück, mit / ohne Reduz. DN 20**
Menge: 7,000 St

**1.4.120 dsgl. wie vor, jedoch als T-Stück, mit / ohne Reduz. DN 25**
Menge: 4,000 St
DIN276-1_08: 412

**1.4.130 dsgl. wie vor, jedoch als Reduzierstücke DN 15**
Menge: 3,000 St
DIN276-4_09: 412
DIN276-1_08: 412

**1.4.140 dsgl. wie vor, jedoch als Reduzierstücke DN 20**
Menge: 3,000 St
DIN276-4_09: 412
DIN276-1_08: 412

**1.4.150 dsgl. wie vor, jedoch als Reduzierstücke DN 25**
Menge: 2,000 St
DIN276-4_09: 412
DIN276-1_08: 412

**1.4.160 Rohrschelle Stahl verz L bis 1m DN12**
Rohraufhängung als Rohrschelle, aus verzinktem Stahl, für eine axiale Dehnungsaufnahme bis 20 mm, mit schalldämmenden Einlagen, Anforderungen entsprechend DIN 4109, Temperaturbereich - 40 bis 110 Grad C, Länge Aufhängung bis 1 m, Befestigung über Gewindestäbe an bauaufsichtlich zugelassenen Dübeln, einschl. Bohrarbeiten, Befestigungsuntergrund Beton, Rohr aus Stahl, DN 12.
Menge: 40,000 St
DIN276-1_08: 422; DIN276-4_09: 422
Leistungsbereichkatalog: 042
DIN276-1_08: 412

**1.4.170 desgl. wie vor, jedoch DN15**
desgl. wie vor, jedoch

Nennweite: DN15
Menge: 25,000 St
DIN276-1_08: 422; DIN276-4_09: 422
Leistungsbereichkatalog: 042
DIN276-1_08: 412

**1.4.180 desgl. wie vor, jedoch DN20**
desgl. wie vor, jedoch

Nennweite: DN20
Menge: 48,000 St
DIN276-1_08: 422; DIN276-4_09: 422
Leistungsbereichkatalog: 042
DIN276-1_08: 412

**1.4.190 desgl. wie vor, jedoch DN25**
desgl. wie vor, jedoch

Nennweite: DN25
Menge: 18,000 St
DIN276-1_08: 422; DIN276-4_09: 422
Leistungsbereichkatalog: 042
DIN276-1_08: 412

**1.4.200 Form-/Hohlprofilstahlkonstruktion Stahl verz**
Form-/Hohlprofilstahlkonstruktion, aus verzinktem Stahl, für Stütz-, Hänge-, Trag- und Sonderbefestigung, schallentkoppelt gelagert, der rechnerische Nachweis der Tragfähigkeit ist auf Verlangen vorzulegen.

Befestigung mit bauaufsichtlich zugelassenen Dübeln, einschl. Bohrarbeiten.
--- Voraussichtliche Menge: ???
Menge: 12,000 kg
DIN276-1_08: 412

**1.4.210 C-Profilschiene Stahl verz, zus. Befestigungsmaterial**
C-Profilschiene (Ankerschiene), aus verzinktem Stahl, für Stütz-, Hänge-, Trag- und Sonderbefestigung, der rechnerische Nachweis der Tragfähigkeit ist auf Verlangen vorzulegen.

Sämtliche für die Anlage notwendigen Befestigungen wie
Klemmschellen, Montagewinkel, Rohraufhängungen, Trägerk
lauen, Trägerklemmen, Trapezhänger usw. sind in den Einheitspreis einzukalkulieren.

Befestigung mit bauaufsichtlich zugelassenen Dübeln, einschl. Bohrarbeiten.
--- Voraussichtliche Menge: ???
Menge: 8,000 kg
DIN276-1_08: 412

**1.4.220 Verlängerung der Rohraufhängung 0,5m**
Verlängerung der Rohraufhängung 0,5m, Befestigung über Gewindestäbe unterschiedliche Durchmesser
Menge: 30,000 St
DIN276-1_08: 422

**1.4.230 Probenahme Ventil, Montage auf Eckventilen**
Probenahme-Ventil für die Montage auf Eckventilen mit G 3/8 AG Abgang zur Entnahme von Trinkwasserproben nach DIN ISO 19 458
Lieferumfang:
- Absperrorgan mit höhertemperaturbeständigen Dichtungen (120 Grad C)
- Edelstahl-Entnahmerohr mit Überwurfmutter
- Verschlusskappe
- Zugfeste Konus-Quetschverschraubung mit Längenausgleich
Einsatzbereich / technische Daten:
Temperaturbeständig max. 120 Grad C kurzzeitig
Werkstoff:
Gehäuse Messing konform TrinkwV, Entnahmerohr Edelstahl, Überwurfmutter Messing verchromt, Oberfläche Armatur chrom
Prüfzeichen: DVGW zertifiziert
Dimension: DN 10 G 3/8 IG x G 3/8 AG
Oberfläche: chrom
Menge: 3,000 St
DIN276-1_08: 412

**1.4.240 Probenahme-Komplettventil**
Probenahme-Komplettventil 3/8", zur Probenahme von Trinkwasser, wasserberührte Teile aus Rotguss gemäß DIN 50930-6, Auslaufrohr aus Edelstahl,
bestehend aus Probenahme-Betätigungseinheit und Probenahmeventil, Probenahmeventil in montiertem Zustand geschlossen, Betätigungseinheit auf Probenahmeventil in 45°-Schritten montierbar, mit Schutzkappe,
Menge: 2,000 St
DIN276-4_09: 412
DIN276-1_08: 412

**1.4.250 Bezeichnungsschilder mit Träger**
Beschilderung zur Rohrkennzeichnung
Temperaturbeständige Rohrleitungskennzeichnungsschilder zur Kennzeichnung von Rohrleitungen nach dem Durchflussstoff sind zur Rohrkennzeichnung und Rohrleitungskennzeichnung im Inneneinsatz nach DIN 2403 und BGV A1 geeignet, farblich dem Medium angepasst.
Der Schildersockel der Rohrleitungskennzeichnung kann mit dem Spannband jedem Rohrdurchmesser angepasst werden.
Material der Rohrleitungskennzeichnung: Polypropylen
Format der Rohrleitungskennzeichnung: 100 x 50 mm (B x H)

Rohrleitungskennzeichnung mit angespritzter transparenter Abdeckhaube, Schildersockel, Befestigungsschrauben zur Befestigung des Schilderträgers auf dem Schildersockel, mit temperaturbeständigen Schilderträger an Rohr oder Wand zu montieren.
Menge: 5,000 St
DIN276-4_09: 412
DIN276-1_08: 412

**1.4.260 Bezeichnungsschider selbstklebend**
Selbstklebende, temperaturbeständige Fließrichtungspfeile und Pfeilschilder zur Rohrkennzeichnung und Rohrleitungskennzeichnung nach dem Durchflussstoff, mit Pfeilspitze zur Kennzeichnung von Rohrleitungen nach dem Durchflussstoff und der Fließrichtung,
nach DIN 2403 und BGV A1 geeignet. Zur schnellen Identifizierung mit einer Haupt- und Nebenfarbe gekennzeichnet.
Größe ca.:  100 x 50 mm
Menge: 5,000 St
DIN276-4_09: 412
DIN276-1_08: 412

#### Abschnitt 1.5 Objekte mit Zubehör

*Hinweis: WT-Anlagen WC*

**1.5.10 Installationselement für WT, 112 cm, Einlocharmatur**
Selbsttragende Montageelement zum Einsatz in einer Installationstrennwand (Metall- oder Holzständerwand) oder in einer Vorwandinstallation (Vorsatzschale),  zur Aufnahme vom Waschtisch, die Montage erfolgt über zwei Befestigungspunkte am Boden und zwei Befestigungspunkten zur Rückwand oder durch jeweils 3-fache seitliche Verschraubung mit Selbstbohrschrauben am Ständerwerk.

Verwendungszwecke
- Für Trockenbau
- Für Standarmaturen
Eigenschaften
- Befestigungsabstand Waschtisch 538cm - Befestigung für Anschlussbogen höhenverstellbar und schallgedämmt
- Traverse Armatur höhen- und tiefenverstellbar
Zusätzlicher Lieferumfang
- 2 Anschlusswinkel Rp 1/2" / R 1/2", MF-fähig
- 2 Schalldämmunterlagen
- 2 Dämmhülsen
- Anschlussbogen aus PE-HD, D 50 mm
- Dichtung D 44 / 32 mm
- 2 Gewindestangen M10
- Befestigungsmaterial
Menge: 1,000 St
DIN276-1_08: 412

**1.5.20 Waschtisch mit WT-Ablauf**
Handwaschbecken ohne Überlauf aus Sanitärkeramik mit Hahnlochbank für Einlocharmatur, Weiß

Farbe:  Weiß, mit Hahnlochbank.
Abmessungen ca:  (BxTxH) 600x480x185 mm

rechteckiges Format, mit Geruchverschluss 1 1/4", mit verstellbarem Tauchrohr und Rosette, verchromt,
mit Ablaufventil 1 1/4" mit Sieb, verchromt,
einschl.umlaufender Silikonfuge, Farbe nach Wahl Architekt.

Eckregulierventile verchromt, mit Quetschverschraubung,
Schubrosette und Verlängerungsrohr,
Menge: 1,000 St
DIN276-1_08: 412

**1.5.30 Sensor-Waschtischarmatur, Kalt-/Warmwasser**
Berührungslose, elektronisch gesteuerte Sensor-Waschtischarmatur,  Kalt-/Warmwasser mit im Armaturenkörper integriertem Magnetventil. Armatur ist mit automatischer Hygienespülung ausgestattet. Vandalismus geschützter Armaturenkörper aus einem Messing-Monoblock. Batterie oder Netzstromversorgung ist unter dem Waschtisch untergebracht.
· Armatur aus einem Messing-Monoblock, poliert, Oberfläche Chrom
· Steuereinheit mit bistabilem Magnetventil und hermetisch vergossener Elektronik
· Infrarot-Sensorik für  Netzbetrieb 12V DC (inkl. Spannungswandler 12/6V DC ).
· Elektronik ausgestattet mit offenem potentialfreien Kontakt zur
externen Ansteuerung über GLT / Systemsteuerung
· Elektronik selbst einmessend bei Inbetriebnahme
·  Kalt-/Warmwasserarmatur
· spezielle Doppelbefestigung gegen Verdrehen des  Armaturenkörpers
· flexible Verbindungsschläuche (DVGW) und Schmutzfilter, ohne Eckventil und Ablaufventil
· Hygienespülung (automatisch nach letzter Nutzung) nach 1, 3, 6, 12, 24, 48, 72, 96 oder 108 Std.
· Hygienespülung-Dauer 5, 10, 15, 30, 60, 90, 120, 150 oder 180 Sek.
· Dauerspülung bis 10 Min. zur thermischen Desinfektion auslösbar mit optionaler Fernbedienung
· Sensorreichweite, Wassernachlaufzeit, Reinigungsmodus,
einstellbar mit optionaler Fernbedienung
· Wasserstop automatisch nach 1 Minute
· Sparstrahlregler druckfest 6l/Min.
· Oberfläche des Auslaufs Chrom
Menge: 1,000 St
DIN276-1_08: 412

**1.5.40 Schallschutzset für Waschtisch**
Schallschutzset für Waschtische 600 bis 800 mm,
zur Reduzierung der Schallübertragung zwischen Keramik und Wand um bis zu 8 db(A). Die Lieferung erfolgt als Set im Polybeutel inklusive Schalldämmtüllen, Schalldämmringen und Unterlegscheiben.

Material: Hochwertiger PE-Schaumstoff in 5 mm Stärke, hohe Stauchhärte, säurebeständig, silikonverträglich, FCKW-frei.

Breite: 800 mm
Höhe: 240 mm
Materialstärke: 5 mm
Menge: 1,000 St
DIN276-1_08: 412

**1.5.50 Kristallspiegel 100x60 cm**
Kristallspiegel 100x60 cm, Kanten gefast und geschliffen, bruchsicher, einschl. Befestigungsset mit Abnehmvorrichtung.
Menge: 1,000 St
DIN276-4_09: 412
DIN276-1_08: 412

*Hinweis: WT-Anlagen Küche*

**1.5.60 Installationselement für WT, 112 cm, Einlocharmatur**
Selbsttragende Montageelement zum Einsatz in einer Installationstrennwand (Metall- oder Holzständerwand) oder in einer Vorwandinstallation (Vorsatzschale),  zur Aufnahme vom Waschtisch, die Montage erfolgt über zwei Befestigungspunkte am Boden und zwei Befestigungspunkten zur Rückwand oder durch jeweils 3-fache seitliche Verschraubung mit Selbstbohrschrauben am Ständerwerk.

Verwendungszwecke
- Für Trockenbau
- Für Standarmaturen
Eigenschaften
- Befestigungsabstand Waschtisch 538cm - Befestigung für Anschlussbogen höhenverstellbar und schallgedämmt
- Traverse Armatur höhen- und tiefenverstellbar
Zusätzlicher Lieferumfang
- 2 Anschlusswinkel Rp 1/2" / R 1/2", MF-fähig
- 2 Schalldämmunterlagen
- 2 Dämmhülsen
- Anschlussbogen aus PE-HD, D 50 mm
- Dichtung D 44 / 32 mm
- 2 Gewindestangen M10
- Befestigungsmaterial
Menge: 2,000 St
DIN276-1_08: 412

**1.5.70 Waschtisch mit WT-Ablauf**
Handwaschbecken ohne Überlauf aus Sanitärkeramik mit Hahnlochbank für Einlocharmatur, Weiß

Farbe:  Weiß, mit Hahnlochbank.
Abmessungen ca:  (BxTxH) 600x480x185 mm

rechteckiges Format, mit Geruchverschluss 1 1/4", mit verstellbarem Tauchrohr und Rosette, verchromt,
mit Ablaufventil 1 1/4" mit Sieb, verchromt,
einschl.umlaufender Silikonfuge, Farbe nach Wahl Architekt.

Eckregulierventile verchromt, mit Quetschverschraubung,
Schubrosette und Verlängerungsrohr,
Menge: 2,000 St
DIN276-1_08: 412

**1.5.80 Sensor-Waschtischarmatur, Kalt-/Warmwasser**
Berührungslose, elektronisch gesteuerte Sensor-Waschtischarmatur,  Kalt-/Warmwasser mit im Armaturenkörper integriertem Magnetventil. Armatur ist mit automatischer Hygienespülung ausgestattet. Vandalismus geschützter Armaturenkörper aus einem Messing-Monoblock. Batterie oder Netzstromversorgung ist unter dem Waschtisch untergebracht.
· Armatur aus einem Messing-Monoblock, poliert, Oberfläche Chrom
· Steuereinheit mit bistabilem Magnetventil und hermetisch vergossener Elektronik
· Infrarot-Sensorik für  Netzbetrieb 12V DC (inkl. Spannungswandler 12/6V DC ).
· Elektronik ausgestattet mit offenem potentialfreien Kontakt zur
externen Ansteuerung über GLT / Systemsteuerung
· Elektronik selbst einmessend bei Inbetriebnahme
· Kaltwasserarmatur
· spezielle Doppelbefestigung gegen Verdrehen des  Armaturenkörpers
· flexible Verbindungsschläuche (DVGW) und Schmutzfilter, ohne Eckventil und Ablaufventil
· Hygienespülung (automatisch nach letzter Nutzung) nach 1, 3, 6, 12, 24, 48, 72, 96 oder 108 Std.
· Hygienespülung-Dauer 5, 10, 15, 30, 60, 90, 120, 150 oder 180 Sek.
· Dauerspülung bis 10 Min. zur thermischen Desinfektion auslösbar mit optionaler Fernbedienung
· Sensorreichweite, Wassernachlaufzeit, Reinigungsmodus,
einstellbar mit optionaler Fernbedienung
· Wasserstop automatisch nach 1 Minute
· Sparstrahlregler druckfest 6l/Min.
· Oberfläche des Auslaufs Chrom
Menge: 2,000 St
DIN276-1_08: 412

**1.5.90 Schallschutzset für Waschtisch**
Schallschutzset für Waschtische 600 bis 800 mm,
zur Reduzierung der Schallübertragung zwischen Keramik und Wand um bis zu 8 db(A). Die Lieferung erfolgt als Set im Polybeutel inklusive Schalldämmtüllen, Schalldämmringen und Unterlegscheiben.

Material: Hochwertiger PE-Schaumstoff in 5 mm Stärke, hohe Stauchhärte, säurebeständig, silikonverträglich, FCKW-frei.

Breite: 800 mm
Höhe: 240 mm
Materialstärke: 5 mm
Menge: 2,000 St
DIN276-1_08: 412

*Hinweis: WT-Anlagen Schüler*

**1.5.100 Installationselement für WT, 112 cm, Einlocharmatur**
Selbsttragende Montageelement zum Einsatz in einer Installationstrennwand (Metall- oder Holzständerwand) oder in einer Vorwandinstallation (Vorsatzschale),  zur Aufnahme vom Waschtisch, die Montage erfolgt über zwei Befestigungspunkte am Boden und zwei Befestigungspunkten zur Rückwand oder durch jeweils 3-fache seitliche Verschraubung mit Selbstbohrschrauben am Ständerwerk.

Verwendungszwecke
- Für Trockenbau
- Für Standarmaturen
Eigenschaften
- Befestigungsabstand Waschtisch 538cm - Befestigung für Anschlussbogen höhenverstellbar und schallgedämmt
- Traverse Armatur höhen- und tiefenverstellbar
Zusätzlicher Lieferumfang
- 2 Anschlusswinkel Rp 1/2" / R 1/2", MF-fähig
- 2 Schalldämmunterlagen
- 2 Dämmhülsen
- Anschlussbogen aus PE-HD, D 50 mm
- Dichtung D 44 / 32 mm
- 2 Gewindestangen M10
- Befestigungsmaterial
Menge: 3,000 St
DIN276-1_08: 412

**1.5.110 Waschtisch mit WT-Ablauf**
Handwaschbecken ohne Überlauf aus Sanitärkeramik mit Hahnlochbank für Einlocharmatur, Weiß

Farbe:  Weiß, mit Hahnlochbank.
Abmessungen ca:  (BxTxH) 600x480x185 mm

rechteckiges Format, mit Geruchverschluss 1 1/4", mit verstellbarem Tauchrohr und Rosette, verchromt,
mit Ablaufventil 1 1/4" mit Sieb, verchromt,
einschl.umlaufender Silikonfuge, Farbe nach Wahl Architekt.

Eckregulierventile verchromt, mit Quetschverschraubung,
Schubrosette und Verlängerungsrohr,
Menge: 3,000 St
DIN276-1_08: 412

**1.5.120 Sensor-Waschtischarmatur, Kalt-/Warmwasser Verbrühschutz**
Berührungslose mit Verbrühschutz, elektronisch gesteuerte Sensor-Waschtischarmatur,  Kalt-/Warmwasser mit im Armaturenkörper integriertem Magnetventil. Armatur ist mit automatischer Hygienespülung ausgestattet. Vandalismus geschützter Armaturenkörper aus einem Messing-Monoblock. Batterie oder Netzstromversorgung ist unter dem Waschtisch untergebracht.
· Armatur aus einem Messing-Monoblock, poliert, Oberfläche Chrom
· Steuereinheit mit bistabilem Magnetventil und hermetisch vergossener Elektronik
· Infrarot-Sensorik für  Netzbetrieb 12V DC (inkl. Spannungswandler 12/6V DC ).
· Elektronik ausgestattet mit offenem potentialfreien Kontakt zur
externen Ansteuerung über GLT / Systemsteuerung
· Elektronik selbst einmessend bei Inbetriebnahme
· Kaltwasserarmatur
· spezielle Doppelbefestigung gegen Verdrehen des  Armaturenkörpers
· flexible Verbindungsschläuche (DVGW) und Schmutzfilter, ohne Eckventil und Ablaufventil
· Hygienespülung (automatisch nach letzter Nutzung) nach 1, 3, 6, 12, 24, 48, 72, 96 oder 108 Std.
· Hygienespülung-Dauer 5, 10, 15, 30, 60, 90, 120, 150 oder 180 Sek.
· Dauerspülung bis 10 Min. zur thermischen Desinfektion auslösbar mit optionaler Fernbedienung
· Sensorreichweite, Wassernachlaufzeit, Reinigungsmodus,
einstellbar mit optionaler Fernbedienung
· Wasserstop automatisch nach 1 Minute
· Sparstrahlregler druckfest 6l/Min.
· Oberfläche des Auslaufs Chrom
Menge: 3,000 St
DIN276-1_08: 412

**1.5.130 Schallschutzset für Waschtisch**
Schallschutzset für Waschtische 600 bis 800 mm,
zur Reduzierung der Schallübertragung zwischen Keramik und Wand um bis zu 8 db(A). Die Lieferung erfolgt als Set im Polybeutel inklusive Schalldämmtüllen, Schalldämmringen und Unterlegscheiben.

Material: Hochwertiger PE-Schaumstoff in 5 mm Stärke, hohe Stauchhärte, säurebeständig, silikonverträglich, FCKW-frei.

Breite: 800 mm
Höhe: 240 mm
Materialstärke: 5 mm
Menge: 3,000 St
DIN276-1_08: 412

**1.5.140 Kristallspiegel 100x60 cm**
Kristallspiegel 100x60 cm, Kanten gefast und geschliffen, bruchsicher, einschl. Befestigungsset mit Abnehmvorrichtung.
Menge: 3,000 St
DIN276-4_09: 412
DIN276-1_08: 412

*Hinweis: WC-Anlage*

**1.5.150 Installationselement für Wand-WC, 112 cm**
Menge: 1,000 St
DIN276-1_08: 412

**1.5.160 desgl. wie vor, jedoch mit integrierten Hygienespülungen**
Menge: 1,000 St
DIN276-1_08: 412

**1.5.170 Tiefspül-WC**
WC-Anlage, wandhängend für Vorwandmontage / freistehende Ausführung Leichtbauständerwand bestehend im einzelnen aus:

Tiefspül-WC, 4,5 l, DIN 1385, DIN-EN 38, baurechtlich geprüft und zugelassen, 4,5-Liter Sonderprüfung durch LGA, wandhängend, 70 mm Bodenfreiheit, aus Sanitärporzellan, weiß, mit glasiertem Spülrand, mit Kunststoffspülverteiler,
Größe ca. BxT:  355 / 540 mm,

einschl. Befestigung, Zulauf: von hinten, Abgang waagerecht,

Betätigungsplatte für Betätigung von vorne mit 2-Mengen-Spülung, verschraubbar, Drückerstangen schallgedämmt, werkzeuglose Schnelleinstellung
Oberfläche:  Kunststoff, weiß
einschl. Silikonabdichtung / Fuge - Farbe nach Wahl Architekt.
Menge: 2,000 St
DIN276-1_08: 412; DIN276-4_09: 412
DIN276-1_08: 412

**1.5.180 WC Sitz normal**
WC-Sitz Befestigung von oben

Eigenschaften
- WC-Deckel überlappend

Technische Eigenschaften
- Farbe: weiß
- Werkstoff: Duroplast
- Quick-Release-Scharniere: nein
- Befestigung: von oben
Menge: 2,000 St
DIN276-1_08: 412

**1.5.190 Schallschutzset für Wand-WC**
Schallschutzset universell für Wand-WC, Bidet und Urinal
zur Reduzierung der Schallübertragung zwischen Keramik und Wand um bis zu 8 db(A). Die Lieferung erfolgt als Set im Polybeutel inklusive Schalldämmtüllen, Schalldämmringen und Unterlegscheiben.
Material: Hochwertiger PE-Schaumstoff in 5 mm Stärke, hohe Stauchhärte, säurebeständig, silikonverträglich, FCKW-frei.
Menge: 2,000 St
DIN276-1_08: 412; DIN276-4_09: 412
DIN276-1_08: 412

**1.5.200 WC-Bürstengarnitur**
WC-Bürstengarnitur
- Bürstengriff mit auswechselbarem Bürstenkopf aus schwarzem Polyamid
- Bürstentopf mit gewölbtem Boden und sphärenförmigem, teilweise offenem Oberteil in ringförmigem Halter
- Oberteil stufenlos drehbar
- der Behälter ist herausnehmbar, kann aber auch diebstahlgeschützt montiert werden
- einfaches Auswechseln des Bürstenkopfs durch Bajonettverschluss
- diebstahlgeschützt durch verdeckte Verschraubung
- ca. 140 mm breit, 470 mm hoch und 140 mm tief
- aus glänzendem Polyami, Farbe: reinweiß
Menge: 2,000 St
DIN276-1_08: 412; DIN276-4_09: 412
DIN276-1_08: 412

**1.5.210 Abfallbehälter**
Abfallbehälter
- zylindrisch geformter Behälter mit Klappdeckel
- der Abfallbehälter ist abnehmbare
- nur zur Wandmontage geeignet
- Inhalt ca. 6 Liter
- aus hochglänzendem Polyamid, Farbe: reinweiß
Menge: 2,000 St
DIN276-1_08: 412; DIN276-4_09: 412
DIN276-1_08: 412

**1.5.220 Hygienebeutelspender**
Hygienebeutelspender
- kubischer Grundkörper mit eingerücktem Wandsockel
- dient zur Aufnahme und Entnahme von handelsüblichen Hygienebeuteln aus Kunststoff, max. Packungsgröße L 130 x B 90 x H 20 mm
- zur Wandmontage
- ca. 150 mm breit, 90 mm hoch und 40 mm tief
- aus Edelstahl, weiß beschichtet
- inklusive korrosionsfreiem Befestigungsmaterial
Menge: 2,000 St
DIN276-1_08: 412; DIN276-4_09: 412
DIN276-1_08: 412

**1.5.230 Einzelhacken**
Einzelhaken
- rechtwinklig gebogener, zylindrischer Haken mit Befestigungsrosette
- der Haken dient zum Aufhängen von Wäschestücken und anderen Utensilien
- diebstahlgeschützt durch verdeckte Verschraubung
- 45 mm tief, Rosettendurchmesser 50 mm
- aus glänzendem Polyamid, Farbe: reinweiß
Menge: 2,000 St
DIN276-1_08: 412; DIN276-4_09: 412
DIN276-1_08: 412

*Hinweis: HWR*

**1.5.240 Ausgussbecken 505x330mm**
Ausgussbecken, 505 x 330 mm, innen und außen glasiert, Weiß, ohne Hahnloch, ohne Überlauf, Kunststoffumrandung grau, inklusive Ablaufventil mit Kette und Stopfen, mit Alu-Rost
einschl. Röhrengeruchsverschluss in Kunststoff weiß
Menge: 1,000 St
DIN276-1_08: 419

**1.5.250 Eingriff-Batterie DN15 Wandmontage chrom**
Schwenk-Batterie 1/2''
Metallgriffe, wärmeisoliert, Auslauf mit Mousseur, schwenkbarer Rohrauslauf, Schwenkbereich 360°, Ausladung 200 mm, S-Anschlüsse
Oberfläche: chrom
Menge: 1,000 St
DIN276-1_08: 412

**1.5.260 Traverse für WM-Anschluss m. UP-Sifon**
Traverse für WM, AP-Armatur mit UP-Sifon

Verwendungszwecke
- Für Trockenbau

Eigenschaften
- Rahmen mit Bohrlöchern D 9 mm für Befestigung im Holzständerbau
- Traverse Armatur höhen- und tiefenverstellbar
zusätzlicher Lieferumfang
- Anschlusswinkel Rp 1/2" / R 1/2", MF-fähig
- Abdichtscheibe
- Schalldämmunterlage
- Dämmhülse
- UP-Geruchsverschluss mit Fertigmontageset
- Schutzstopfen
- Befestigungsmaterial
Menge: 1,000 St
DIN276-1_08: 412

*Hinweis: Küche*

**1.5.270 Traverse für Standarmatur, Küchenspüle**
Traverse für Standarmatur,Küchenspüle

Verwendungszwecke
- Für Trockenbau- und massive Wände

Eigenschaften
- Traverse verzinkt
- Befestigung Anschlussbogen schallgedämmt
- Abdichtscheibe selbstklebend, vliesbeschichtet

zusätzlicher Lieferumfang
- 2 Anschlusswinkel Rp 1/2" / R 1/2", MF-fähig
- 2 Abdichtscheiben
- 2 Schalldämmunterlagen
- 2 Dämmhülsen
- Anschlussbogen aus PE-HD, D 50 mm
- Dichtung D 44 / 40 mm
- 2 Schutzstopfen
- Befestigungsmaterial
Menge: 1,000 St
DIN276-1_08: 412

**1.5.280 Anschluss bauseitige Haubenspülmaschiene**
Menge: 1,000 St
DIN276-1_08: 412

**1.5.290 Trichter-Kugelverschlußsiphon mit Reinigungsöffnung DN50**
Menge: 2,000 St
DIN276-1_08: 412

*Hinweis: Allgemein*

**1.5.300 Eckventil DN20 kombiniertes Geräteanschlussventil Messing Schraubrosette**
Menge: 2,000 St
DIN276-1_08: 412

**1.5.310 Doppelwandscheibe DN20**
Menge: 2,000 St
DIN276-1_08: 412

**1.5.320 Eckventil DN15 kombiniertes Geräteanschlussventil Messing Schraubrosette**
STLB-Bau 2015-10 045
Eckventil, DN 15, als kombiniertes Geräteanschlussventil, aus Messing, verchromt, medienberührende Teile nickelfrei, mit Schraubrosette.
Menge: 2,000 St
Leistungsbereichkatalog: 045
DIN276-1_08: 412

**1.5.330 Kugelhahn Trinkwasser DN 25**
Trinkwasser-Kugelhahn DN15 - 1/2" Zoll voller Durchgang Dichtungen aus PTFE für flüssige & gasförmige Medien Zulassung DVGW Wasser
Nennweite: DN25 - 1" Zoll
Anschluss: Innengewinde
Dichtung Schaltwelle: PTFE
Medium:  flüssige & gasförmige Medien
Temperatur: -20°C bis +180°C - abhängig von Betriebsdruck und Medium
Maximaler Druck: PN40
Bauform:  voller Durchgang
Werkstoff Gehäuse: Edelstahl 1.4408
Material Kugel: Edelstahl 1.4408
Kugeldichtung: PTFE
Baulänge: 50mm
Antrieb:  Hebelgriff aus Edelstahl mit grüner Kunststoffummantelung
Trinkwasserzulassung nach DIN EN 13828 und DVGW W 570
Menge: 1,000 St
DIN276-1_08: 412

**1.5.340 desgl. wie vor, jedoch DN 20**
desgl. wie vor, jedoch DN 20 -3/4"
Menge: 1,000 St
DIN276-1_08: 412

**1.5.350 Automatisches Zirkulations-Regulierventil DN15**
Automatisches Zirkulations-Regulierventil, 50 °C bis 65 °C, AG,  für den hydraulischen Abgleich von Steig- und Stockwerksverteilleitungen, zum thermischen selbstregelnden, hydraulischen Abgleich, mit automatischer Regelbereichsumstellung für die thermische Desinfektion, mediumberührte Metallteile aus entzinkungsfreiem und korrosionsbeständigem Rotguss, beständig gegen aggressives Wasser, Absperreinheit mit Thermometer- und Fühleraufnahme, PTFE-Sitzdichtung, thermostatische Reguliereinheit, Außengewinde für flachdichtende Verschraubungen, mit Entleerstopfen, totraumfrei, mit Absperr-, Regulier- und Voreinstellfunktion, DVGW-Zulassung,  Druckstufe PN 16, max. Betriebstemperatur 90 °C

Nennweite: DN 15

einschl. Ventilisolierung aus PE, Wärme- und Kälteisolierung gemäß GEG
Menge: 1,000 St
DIN276-1_08: 412

#### Abschnitt 1.6 Dämmarbeiten

*Hinweis: Dämmarbeiten Trinkwasserleitung*

**1.6.10 Wärmedämmung Alukasch. DN 12**
Wärmedämmung, einseitig mit Aluminiumfolie kaschiert,  an Rohrleitungen nach DIN 4140 und geltender GEG mit Rohrschalen, Lambda =  0,035 W/(m* k),  Brandverhalten nach DIN 4102, nichtbrennbar, Baustoffklasse A,

Die Schalen werden fugendicht auf das Rohr montiert und mit verzinktem Draht gemäß DIN 4140 befestigt.
Rohrinnendurchmesser:  11,5  mm
Dämmschichtdicke:  20  mm
Menge: 75,000 m
DIN276-1_08: 412; DIN276-4_09: 412; DIN276_06: 422
DIN276-1_08: 412

**1.6.20 desgl. wie vor, jedoch DN 15**
Menge: 2,000 m
DIN276-1_08: 411

**1.6.30 dsgl. wie vor jedoch DN 20**
desgl. wie vor, jedoch

Rohrinnendurchmesser:  20  mm
Dämmschichtdicke:  20  mm
Menge: 15,000 m
DIN276-1_08: 412; DIN276-4_09: 412; DIN276_06: 422
DIN276-1_08: 412

**1.6.40 dsgl. wie vor jedoch DN 25**
dsgl. wie vor jedoch

Rohrinnendurchmesser:  26  mm
Dämmschichtdicke:  30  mm
Menge: 25,000 m
DIN276-1_08: 412; DIN276-4_09: 412; DIN276_06: 422
DIN276-1_08: 412

*Hinweis: Dämmarbeiten Regenwasserleitung, Strangentlüftung Kaltwasser*

**1.6.50 Wärmedämmung Rohr DN12 Gebäude synthetischer Kautschuk D 19mm**
Wärmedämmung ohne Ummantelung DIN 4140 an haus- und betriebstechnische Anlagen, an Rohrleitung, DN 100, Rohrverbindung als Steckverbindung, im Gebäude, Oberkante Dämmung über Gelände/Fußboden bis 4,5 m, Dämmung aus synthetischem Kautschuk, Baustoffklasse DIN 4102-1 B1 (schwerentflammbar), Wärmeleitfähigkeit 0,040 W/(mK) bei 40 Grad C Mitteltemperatur DIN EN 12667, Dämmschichtdicke 19 mm, einlagig.

Nennweite Leitung: DN12
Menge: 15,000 m
DIN276-4_09: 412; DIN276_06: 422
Leistungsbereichkatalog: 047
DIN276-1_08: 411

**1.6.60 desgl. wie vor, jedoch DN 15**
Menge: 55,000 m
DIN276-1_08: 411

**1.6.70 desgl. wie vor, jedoch DN 20**
Menge: 15,000 m
DIN276-1_08: 411

**1.6.80 desgl. wie vor, jedoch DN 25**
Menge: 25,000 m
DIN276-1_08: 411

**1.6.90 Bogen synthetischer Kautschuk Wärmedämmung Rohr DN12 Gebäude 0,040W/(mK) D 19mm**
Bogen aus synthetischem Kautschuk, Wärmedämmung DIN 4140 an haus- und betriebstechnische Anlagen, an Rohrleitung, DN 100, im Gebäude, Oberkante Dämmung über Gelände/Fußboden bis 4,5 m, Baustoffklasse DIN 4102-1 B1 (schwerentflammbar), Wärmeleitfähigkeit 0,040 W/(mK) bei 40 Grad C Mitteltemperatur DIN EN 12667, Dämmschichtdicke 19 mm.

Nennweite Leitung: DN12
Menge: 15,000 St
DIN276-4_09: 412; DIN276_06: 422
Leistungsbereichkatalog: 047
DIN276-1_08: 411

**1.6.100 desgl. wie vor, jedoch DN 15**
Menge: 44,000 m
DIN276-1_08: 411

**1.6.110 desgl. wie vor, jedoch DN 20**
Menge: 44,000 m
DIN276-1_08: 411

**1.6.120 desgl. wie vor, jedoch DN 25**
Menge: 5,000 m
DIN276-1_08: 411

**1.6.130 Hosenstück synthetischer Kautschuk Wärmedämmung Rohr DN12 Gebäude 0,040W/(mK) D 19mm**
Hosenstück aus synthetischem Kautschuk, Wärmedämmung DIN 4140 an haus- und betriebstechnische Anlagen, an Rohrleitung, DN 100, im Gebäude, Oberkante Dämmung über Gelände/Fußboden bis 4,5 m, Baustoffklasse DIN 4102-1 B1 (schwerentflammbar), Wärmeleitfähigkeit 0,040 W/(mK) bei 40 Grad C Mitteltemperatur DIN EN 12667, Dämmschichtdicke 19 mm.

Nennweite: DN12
Menge: 9,000 St
DIN276-4_09: 412; DIN276_06: 422
Leistungsbereichkatalog: 047
DIN276-1_08: 411

**1.6.140 desgl. wie vor, jedoch DN 20**
Menge: 7,000 m
DIN276-1_08: 411

**1.6.150 desgl. wie vor, jedoch DN 25**
Menge: 4,000 m
DIN276-1_08: 411

*Hinweis: Brandschutz*

**1.6.160 Brandschutz-Manschette, F90, DN100**
Wanddurchführung zur Vermeidung von Feuer und Rauch Übertragung. Schale aus Steinwolle nach DIN 4102 Teil1 für nichtbrennbare Rohre d <= 160 mm. Die Durchführung ist so auszuführen, dass eine Übertragung von Feuer und Rauch vermieden wird. Hierzu ist der verbleibende Querschnitt zwischen Rohrleitung und Wand bzw. Decke mit der Schale sowie, wenn erforderlich, mit Mörtel vollständig zu verschließen, einschließlich Lieferung des Mörtels.

Die Schale ist in der Länge anzupassen.

Nennweite der Leitung: DN100
Bekleidungsdicke:  nach Herstellerzulassung
Schmelzpunkt:  1000  °C
Rohdichte:  150  kg/m³
Menge: 2,000 St
DIN276-1_08: 412; DIN276-4_09: 412; DIN276_06: 422
DIN276-1_08: 412

**1.6.170 Wand- und Deckendurchführung, F90, DN12**
Wand- und Deckendurchführung zur Vermeidung von Feuer und Rauch Übertragung. Schale aus Steinwolle nach DIN 4102 Teil1 für nichtbrennbare Rohre d <= 160 mm. Die Durchführung ist so auszuführen, dass eine Übertragung von Feuer und Rauch vermieden wird. Hierzu ist der verbleibende Querschnitt zwischen Rohrleitung und Wand bzw. Decke mit der Schale sowie, wenn erforderlich, mit Mörtel vollständig zu verschließen, einschließlich Lieferung des Mörtels.

Die Schale ist in der Länge anzupassen.

Nennweite der Leitung: DN12
Bekleidungsdicke:  nach Herstellerzulassung
Schmelzpunkt:  1000  °C
Rohdichte:  150  kg/m³
Menge: 1,000 St
DIN276-4_09: 412; DIN276_06: 422
DIN276-1_08: 412

**1.6.180 dsgl. wie vor, jedoch DN25**
dsgl. wie vor, jedoch

Nennweite der Leitung: DN25
Menge: 2,000 St
DIN276-4_09: 412; DIN276_06: 422
DIN276-1_08: 412

#### Abschnitt 1.7 Durchbrüche

**1.7.10 Kernbohrung in Beton B45 o. Mauerwerk herstellen 100-150 mm**
Kernbohrung in Beton B45 o. Mauerwerk, Sandstein,
herstellen:

Lage:  horizontal oder vertikal
Nennweite:  100 - 150 mm
Bohrtiefe:  ca. 200 mm
einschl. Stahlquerschnitt, Wasserabsaugung, einschl. Entsorgung des Abbruchmaterials, in fertiger Arbeit.

Die Arbeiten sind in enger Zusammenarbeit mit Architekten und der Fachbauleitung zu führen und nur nach vorheriger Genehmigung auszuführen.
Menge: 3,000 St
DIN276-4_09: 419; DIN276_06: 429
DIN276-1_08: 429

**1.7.20 desgl. wie vor, jedoch Mehrpreis für weitere 50mm Bohrtiefe**
desgl. Wie vor, jedoch als Mehrpreis für weitere 50mm Bohrtiefe
Nennweite: 100 - 150 mm
Menge: 3,000 St
DIN276-1_08: 429

**1.7.30 desgl. wie vor, jedoch Bohrung in Trockenbau**
desgl. wie vor, jedoch Bohrung Trockenbauwand,

Lage:  horizontal o
Nennweite:  50 - 80 mm
Wandstärke:  ca. 100 bis 200 mm
einschl. Entsorgung des Abbruchmaterials, in fertiger Arbeit.

Die Arbeiten sind in enger Zusammenarbeit mit Architekten und der Fachbauleitung zu führen und nur nach vorheriger Genehmigung auszuführen.
Menge: 3,000 St
DIN276-1_08: 429

#### Abschnitt 1.8 Stundenlohnarbeiten

*Hinweis: Stundenlohnarbeiten*
Stundenlohnarbeiten durch Arbeiter/-in auf Anordnung des AG ausführen, der Verrechnungssatz für die jeweilige Arbeitskraft umfasst sämtliche Aufwendungen wie Lohn- und Gehaltskosten, Lohn- und Gehaltsnebenkosten, Zuschläge, lohngebundene und lohnabhängige Kosten, sonstige Sozialkosten, Gemeinkosten, Wagnis und Gewinn.

Zuschläge für die Verrechnungssätzen für die vom Auftraggeber angeordneten oder zu vertretende Nacht-, Sonntags-, Feiertags- und Mehrarbeit (Überstunden) sind gesondert nachzuweisen; sie werden in Höhe der tatsächlich angefallenen tariflichen Mehrkosten zuzüglich dem Beitrag zur gesetzlichen Unfallversicherung vergütet. Bei Mehrarbeit (Überstunden) werden zusätzlich die Sozialkosten vergütet.

**1.8.10 Helfer/-in**
Menge: 10,000 h
DIN276-4_09: 419
DIN276-1_08: 419

**1.8.20 Monteur/-in**
Menge: 10,000 h
- 3,334, DIN276-4_09: 419
- 3,333, DIN276-4_09: 429; DIN276_06: 439
DIN276-1_08: 419

**1.8.30 Obermonteur/-in**
Menge: 10,000 h
DIN276-4_09: 419
DIN276-1_08: 419

#### Abschnitt 1.9 Allgemein

**1.9.10 Elektro-Anschlusspunkte festlegen**
a) Elektro-Anschlusspunkte festlegen:
Alle erforderlichen Elektro-Anschlusspunkte - ca. 50 St. -  für Maschinen, Geräte, Messelemente, Steuerungen usw. sind vom Unternehmer festzulegen. Die Einbauorte sämtlicher Messfühler, Regler usw. sind zu bestimmen. Die Aderzahl und Querschnitte der zu verlegenden Kraft-, Steuer- und Messleitungen sind dem Elektro-Unternehmer mitzuteilen.

b) Auflegen der Kabel:
Die bauseits verlegten (bzw. in gesonderter Pos. aufgeführten) und bezeichneten Elektroleitungen sind zu prüfen, und an den Schalttafeln, sowie den extern gelegenen Geräten, wie Regler, Fühler, Stellglieder und Elektromotore aufzulegen, einschl. der Schaltschrank-Einspeisungen.

c) Messung der Nennströme:
Die Motornennströme aller Geräte sind im Betriebszustand zu messen. Die Funktionsprüfungen der thermischen Auslöser sind durchzuführen.

d) Inbetriebnahme:
Die Mess-, Regel- und Steueranlagen sind gemäß den einschlägigen Vorschriften in Betreib zu nehmen.
Menge: 1,000 St
DIN276-4_09: 419
DIN276-1_08: 419

**1.9.20 Spülen der Gesamtanlage**
Spülen der gesamten Leitungsanlagen nach DIN 1988 incl. Bereitstellung ölfreier Druckluft mit Spülgerät bestehend aus:

-Filtereinbau, DIN / DVGW-geprüfte Ausführung.
-Spülgeräteinstallation.
-Demontage der für die Spülung zu entfernenden In-
 stallationsteile (Baustopfen usw.)
-Montage von Spülarmaturen an jeder Auslaufstelle  incl.
 Befestigungen von Ablaufschläuchen und Führung zum Kanal.
-Kurzschliessen bzw. Umgehen von Wassergeräten
 und WW-Bereitern.
-Strang- und Etagenweise Spülung der Leitung mit
 pulsierenden Luft/ Wassergemisch nach DIN 1988,
 getrennt für KW- und WW-Leitungen.
-Nach Beendigung des Spülvorgangs; Wiederherstellung der ursprünglichen Installation und Demontage
  sämtl. für die Spülung notwendiger Installationsmaterialien incl. Spülgerät.
-Bestätigung der DIN- gerechten Spülung durch Übergabe einer Spülbescheinigung an den Auftraggeber.

Das Spülen ist in Teilabschnitte auszuführen. Die mehrfach anfallenden, vorbereiteten Arbeiten sind mit einzukalkulieren. Die Spülungen sind zuvor bei der technischen Bauleitung anzumelden und ausdrücklich nur im Beisein dieser durchzuführen.
Menge: 1,000 St
DIN276-4_09: 419
DIN276-1_08: 419

**1.9.30 Wasseranalyse Trinkwasserversorgung**
Wasseranalyse erstellen, zur Verwendung des zur Verfügung stehenden Wassers für die Trinkwasserversorgung.
Menge: 1,000 St
DIN276-4_09: 419
Leistungsbereichkatalog: 049
DIN276-1_08: 419

**1.9.40 Inbetriebnahme**
Inbetriebnahmen und Einregulierungen  und 2-fache Einweisung der Bauherrschaft in Funktion, Betriebsweise, Bedienung und  Wartung der Anlagen, einschl. schriftliche Dokumentation der notwendigen  Leistungswerte und Messdaten.
Menge: 1,000 St
DIN276-4_09: 419
DIN276-1_08: 419

**1.9.50 Rollgerüst für bis zu 4,5 m Arbeitshöhe**
Rollgerüst mit mehr als 2 m Arbeitsbühnenhöhe über Fußboden oder Gelände, Lastklasse 1 (0,75 kN/m2), Bühnenhöhe bis ca. 7 m, einschl. Auf- und Abbau, für die Dauer der vertraglichen Ausführungszeit beistellen.
Bie Motagearbeiten auf fertigem Fußbodenoberfläche / Estrich  sind eintsprechende Schutzunterlagen / Druckverteilerplatten zu liefern und einzusetzen.
Menge: 1,000 St
- 0,334, DIN276-4_09: 419; DIN276_06: 429
- 0,333, DIN276-4_09: 419; DIN276_06: 439
- 0,333, DIN276-4_09: 419
DIN276-1_08: 419

**1.9.60 Montageplanung**
überarbeitung der Ausführungsplanung, Herstellen von Montage- und Werkstattzeichnungen auf der Grundlage der vor genannten Ausführungsplanung. Übergabe  zur Prüfung und Freigabe  der Unterlagen 3-fach an die Fachingenieure.
Menge: 1,000 St
DIN276-4_09: 419
DIN276-1_08: 419

**1.9.70 Revsionsunterlagen**
Erstellung der Revisionsunterlagen im folgenden bestehend aus:

Anlagenbeschreibung einfach,
Anlagencharakterisierung mit Inhaltsverzeichnis, mit Ortsbestimmung und Hinweis auf Zeichnungen und alle Betriebsdaten, sowie Erweiterungsmöglichkeiten.

Bedienungsanweisung einfach
mit Inhaltsverzeichnis, Betätigung der Bedienungsorgane mit Ortsbestimmung und Hinweis auf Zeichnungen
Anzeige-, Steuer- und Regelgeräte
Sicherheitseinrichtungen
Betriebsunterbrechung
Betriebsart
Fehlersuchtabelle

Wartungsanweisung einfach
mit Inhaltsverzeichnis
Wartung und Anlagen
Schmier- und Dichtungssysteme
Spezialwerkzeuge
behördliche Überwachungspflicht

Ersatzteilaufstellung einfach

mit Inhaltsverzeichnis
Alle dem Verschleiß oder häufigen Störungen unterliegenden Anlagenteile werden benannt mit:
  Hersteller mit Anschrift
  Type/Größe/Werknummer
  Anschrift und Telefonnummer des Kundendienstes

Herstellerunterlagen einfach

mit Inhaltsverzeichnis
Prospekte, Anlagenbeschreibungen, Bedienungs- und Wartungsanweisungen und - soweit erforderlich -Ersatzteilaufstellung und Revisionszeichnungen

Fabrikatsliste einfach

Die Fabrikatsliste ist gemäß dem neusten Stand der Ausführung vorzulegen.

Revisionszeichnungen einfach

farbig, komplette Zeichnungen der Grundrisse und Schaltschemata als PLT, PDF, DWG und DXF kompatibel zu AutoCad 2000
Revisionszeichnungen von:
  Regelungsanlagen
  Strangschema
  Grundrisszeichnungen im Maßstab 1 : 50
  Detailzeichnungen mind. im Maßstab 1 : 20
  Stromlaufpläne, Klemmpläne und Stücklisten
  Hinweis auf Herstellerunterlagen sind zulässig, die Unterlagen müssen dann dort vorhanden sein

Schaltschemata
Mit stichwortartiger Bedienungsanweisung, farbig und unter
Glas/Folie gerahmt. Die bestehenden Anlagenteile müssen in die Schemata mit aufgenommen werden. Die Ausführung der Schemata muss mit den übrigen Gewerken abgestimmt werden.

Übergabebescheinigung einfach

Lose mitgelieferter und nicht fest installierte Anlagenteile sind im Rahmen der Abnahme dem Bauherrn zu übergeben. Die Bescheinigung muss vom Bauherrn abgezeichnet werden.

Weiter sind notwendige Protokolle vorzulegen, insbesondere:
Druckprobenprotokolle
Die Protokolle müssen mit der Abnahmeanzeige zur Prüfung vorliegen.

Eine DVD, bzw. USB-Stick mit den kompletten Unterlagen ist  beizulegen.

Anlagenschema auf Kunststoffplatte wasserresistent aufgezogen im Technikraum fest aufhängen.

Die Unterlagen sind im Ordner, beschriftet, zu
übergeben.

Die genaue gewerkeübergreifende Beschriftung und Farbwahl ist vor Erstellung bei der Objektleitung zu erfragen. Generell sind nur A4 Ordner mit ca. 8 cm breite zugelassen.
Menge: 1,000 St
DIN276-4_09: 419
DIN276-1_08: 419
